# Mülheim - Neubau Heißener Bad
Angebotsaufforderung (GAEB DA XML 3.3, DA83)
Projekt: G20063
Währung: EUR
Erstellt mit: GXML Toolbox V3.3 R20220330, ORCA AVA 27 27.00.00, 14.01.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## VORBEMERKUNGEN ZUM LEISTUNGSVERZEICHNIS
Baustellen-Beschreibung

Bei den nachfolgend aufgeführten Leistungen handelt es sich um die Hubbühne  für den Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".

Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen.
Wenn sich daraus Änderungen ergeben, sind diese direkt mit einzukalkulieren.

9.Fachbauleiter / Polier
Der AN ist verpflichtet, für dieses BV einen Fachbauleiter zu benennen. Die Amtssprache ist deutsch, entsprechend ist die Baustellenkommunikation durchzuführen. Der Fachbauleiter hat nach Aufforderung durch die Bauleitung an den Baubesprechungen teilzunehmen. Hierbei getroffene Vereinbarungen bzw. Anordnungen der Bauleitung, insbesondere wenn sie der Sicherheit oder dem Baufortschritt dienen, sind unverzüglich Folge zu leisten. Alle Ergebnisse von Baubesprechungen werden zu Vertragbestandteilen, sofern nicht binnen fünf Werktagen schriftlich widersprochen wird.

10. Allgemeines

Die Preiserstellung, für die in Folge beschriebenen Leistungen, gilt für die funktionsfähigen Estrich-, Putz-, Abdichtungs- und Fliesenarbeiten einschließlich der Anlieferung, Abladen und dem Transport innerhalb der Baustelle.

Der Bieter hat die Texte gründlich gelesen und akzeptiert diese Grundlage zur voll funktionsfähigen Erstellung der Gesamtleistung.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 062 Hubbühne

### Titel 01 Baustelleneinrichtung/sonstiges

**01.1 Baustelleneinrichtung**
*** Pauschalposition
Einrichten der Baustelleneinrichtung für sämtliche in der Leistungsbeschreibung aufgeführten Leistungen incl. der erforderlichen Maßnahmen gem. UVV zum Schutz des eigenen Personals.
Menge: 1,000 psch

**01.2 vorhalten Baustelleneinrichtung**
Vorhalten der Baustelleneinrichtung für die Dauer der Arbeiten. Abrechnung / Woche Vorhaltung
Menge: 2,000 Wo

**01.3 Räumung der Baustelleneinrichtung.**
*** Pauschalposition
Räumung der beschriebenen Baustelleneinrichtung.
Menge: 1,000 psch

**01.4 Dokumentation**
Liefern einer Dokumentation:

Die Dokumentation soll mindestens folgende Punkte
beinhalten:
- den Nachweis über die verwendeten Materialien
 inkl. der Technischen Merkblätter, etc.
-  eventuell wichtige  Hinweise für den Betreiber
-  eventl. erforderliche Wartungshinweise
-  Prüfzeugnisse jeglicher Art
-  Fachunternehmererklärung
-  Sonstiges, etc.

sämtliche Unterlagen sind in je einem Ordner,
sauber gegliedert mit Inhaltsangabe, 2-fach,
mit der Schlussrechnung abzugeben.
Menge: 1,000 Stk

### Titel 02 Hubbühne

**02.1 Hubbühne / Anlieferungsschacht**
Hubbühne liefern und montieren nach nachfolgender Beschreibung
im Anlieferungsschacht

Technische Daten:
- Nutzlast: 1.500 kg
- Nutzhub: 3.800 mm
- Plattformbreite: 1.100 mm
- Plattformlänge: 1.750 mm
- Plattformmaterial: Tränenblech
- Unterfahrt/Grube: 300 mm
- Hub-/Senkzeit: ca. 70 sek.

Sicherheitseinrichtungen:
- Leitungsbruchsicherung: Elektrische
Sperrventile an den Zylindern
- Wartungsstützen
- Druckbegrenzungsventil

Oberflächenschutz:
- Plattform: feuerverzinkt
- Schere: RAL 3020 (verkehrsrot)
- Unterrahmen: feuerverzinkt
- Umwehrung: feuerverzinkt
- Zylinder: RAL 3000 (feuerrot)
- Aggregat: schwarz/rot

Antrieb und Steuerung:
- Typ: Unterölaggregat mit 10% ED
- Aufstellung: Extern an 5m-Schlauch
platziert im Gebäude
- Anschluss in bauseitigem Schaltschrank innerhalb des Gebäudes
incl. Überspannungsschutz

- Spannung: 400V 3/N/PE
- Eine Bedienung je Haltestelle
- Automatiksteuerung
- Schutzart: IP65
- Hydraulik und Elektrik nach
Herstellerangaben

Grubeneinbau:
-
- Die Grube wird bauseits erstellt

Besonderheiten:
- Der Hubtisch fährt in einem
bauseitigen Schacht mit glatten, lotrechten
Wänden.
- Aufsetzbolzen zum Ausrichten in der
unteren Position
- Gelenkstellfüße am Unterrahmen zum
Ausrichten des gesamten Hubtisches
- Schwerlastdübel im Lieferumfang
enthalten
- Einstellbarer Hub- und Senkendschalter
- Umwehrung an der oberen Haltestelle an
einer Längsseite und beiden Schmalseiten
Höhe: 1.100 mm. Elektromech. gesicherte
Zugangstür an einer Längsseite.
- Loses Türschloss für die kundenseitige
Haltestellentür an der unteren Haltestelle
- Haltestellenführung an der oberen
Haltestelle. Verhindert ein Schwanken der
Plattform bei der Lastübergabe.

Einsatz als Aufzug:
- Personen dürfen die Plattform betreten,
aber nicht mitfahren!
- Der oben angebotene Hubtisch
wird als Aufzug eingesetzt, um Güter zu
befördern.
- Der Güteraufzug darf nur von
eingewiesenen Personen bedient werden,
d.h. der befugte Bedienerkreis ist
eingeschränkt!
- Es werden 2 Haltestellen angefahren.

Abnahme durch externe Prüfanstalt:
- falls notwendig Abnahme durch eine externe
Prüfanstalt / incl.Abnahmegebühren

Montage & Einweisung:
- Inkl. Montage und Einweisung
- Inkl. Stapler-/Kranstellung für Montage

Die Vorgaben der AwSV (Verodnung über Anlagen zum Umgang mit Wassergefährdenden Stoffen) sowie insbesondere die technischen Regeln wassergefärdende Stoffe (Arbeitsblatt DWA-A 779, April 2006, sind zu berücksichtigen

Incl. der erforderlichen Werkstattzeichnungen
Menge: 1,000 Stk

### Titel 03 Stundenlohnarbeiten

*Hinweis: Stundenlohnarbeiten*
Stundenlohnarbeiten
dürfen nur auf besondere Anweisung der Bauleitung
ausgeführt werden. Nachweise hiefür sind arbeitstäglich
zur Anerkennung vorzulegen.
Mit der Unterzeichnung dieses Angebotes erklärt der
Bieter rechtsverbindlich, daß die Verrechnungssätze der
Stundenlohnarbeiten unter Beachtung der
preisrechtlichen Vorschriften ermittelt sind und
unabhängig von der Anzahl der abgerechneten Stunden
Gültigkeit haben. Die Verrechnungskosten beinhalten die
Gemeinkosten, Sozialbeiträge, evtl. Vermögenswirksame
Leistungen sowie sonstige Nebenkosten.

**03.1 Stundenlohnarbeiten Facharbeiter**
Für evtl. erforderliche Arbeiten, die nicht im LV
erfaßt sind und gegen Nachweis zur Ausführung kommen,
werden berechnet für:
Facharbeiter
Menge: 5,000 Std

**03.2 Stundenlohnarbeiten Bauhelfer**
Für evtl. erforderliche Arbeiten, die nicht im LV
erfaßt sind und gegen Nachweis zur Ausführung kommen,
werden berechnet für:
Bauhelfer
Menge: 5,000 Std

### Titel 04 Wartungsvertrag

*Hinweis: Vorbemerkungen zum Wartungsvertrag*
Der Bauherr behält sich vor, den Titel Wartungsarbeiten zu beauftragen.

Die Wartungsarbeiten werden nicht zusammen mit den Bauleistungen beauftragt, stellen jedoch die Grundlage für einen Wartungsvertrag mit dem Bauherrn dar.

Für die in diesem LV ausgeschriebenen Leistungen, Geräte und dergl. ist zur Aufrechterhaltung der Sicherheit und Funktion ein Wartungsvertrag für den Zeitraum von bis zu 4 Jahren nach der Abnahme der Anlagen dem Aufraggeber anzubieten.

Vollwartung für die vorgenannte Hubbühne zu folgenden Bedingungen mit folgenden Leistungen des AN:

1.
Der Wartungsdienst erfolgt in regelmäßigen Abständen
und nach Vorschrift, jeweils in Abstimmung mit dem AG
durch Fachpersonal des AN.

2.
Die gesamten Anlagen werden systematisch überprüft,
gewartet, geschmiert, insbesondere Maschinen-, Motor,
Steuerungsteile und Sicherheitseinrichtungen.

3.
Vorgenannte Teile werden nachgestellt und einreguliert.

4.
Gestellung von Schmier- und Reinigungsmitteln.

5.
Austausch von Geräten und Teilen nach Erfordernis,
Auf Nachweis.

6.
Reparaturen und Störungsbeseitigungen einschl. aller
damit verbundenen Kosten, wie Reisekosten, Arbeitslöhne, Spesen, Auslösungen, Zuschlägen, etc.
Inclusive der erforderlichen Gerüste und Arbeitsbühnen.

7.
Vorgenannte Arbeiten sind kurzfristig nach Aufforderung
zu beginnen und fertigzustellen.
Die Fassade ist stets in einwandfreiem Zustand zu halten.

8.
Betriebshaftpflichtversicherung.

9.
Die nachfolgend eingetragenen Preise unterliegen der
Anpassung entsprechend der branchenüblichen Kostensteigerung aus Lohn- und Materialpreisen.

10.
Die Preissteigerungsraten sind dem AG rechtzeitig
mitzuteilen und bedürfen dessen Freigabe.

11.
Die Zahlung der Wartungskosten erfolgt zur Mitte eines
jeden Wartungsjahres.

**04.1 Vollwartungsvertrag bis 4 Betriebsjahr**
Vollwartungsvertrag gem. Vorbemerkungen  innerhalb der Gewährleistungszeitraums von Beginn der mängelfreien Abnahme  bis zum 4. Betriebsjahr der Hubbühne.

Abrechnungseinheit: pauschal je Jahr.
Menge: 4,000 Jahr
